# 066 Demodatei
Angebotsaufforderung (GAEB 90, DA83)
Währung: EUR
Auftraggeber: Demodatei

## 1.Ausschreibung
Datum: 06.06.05

### Gewerk 01 Halle und Büro Bauabschnitt 2

#### Titel 01.01 Niederspannungsverteilungen

*Hinweis*
Vorbemerkungen Energieverteiler

Beschreibung

Stahlblechgekapselte Energie- und Motorenverteiler sind
als
"Typgeprüfte Niederspannungs-Schaltgeräte-Kombination
TSK"
in Mehrfach-Schrankbauform für Reihenaufstellung sowie
in
Rücken- an Rücken oder Eckaufstellung, anschlußfertig
zu
liefern.
Nachfolgende Beschreibungen sind Kalkulations- und
Vertragsbestandteile. Sie sind bei den Beschreibungen der
Einzelanlagen
und der Betriebsmittel, auch wenn sie nicht mehr im
Detail erwähnt werden, zu berücksichtigen.

Technische Daten:

Der Energie- und Motorverteiler muß mindestens gemäß
den
nachfolgend aufgeführten technischen Daten typgeprüft
worden
sein.
Umgebungstemperatur:  -5 bis +40°C
Mindestschutzart:  IP 30
Bemessungsisolationsspannung:  1000V AC, 1000V DC
Bemessungsbetriebsspannung:  690V AC
Bemessungsfrequenz f:  40-60Hz

Sammelschienen:
5-Leitersystem L1, L2,L3,N, PE
Einheitliche Höhe der Felder: 2200mm

Grundbschreibung aller Verteilerfelder

Das Gerüst der Verteilerfelder muß aus einer
verwindungssteifen,
verzinkten Konstruktion mit allseitigen
Stahlblechverkleidungen
bestehen. Alle Profile, Trennwände und inneren

*Hinweis*
Aufbaukonstruktionen sind verzinkt, oder mit dauerhaftem
Korrosionsschutz zu
versehen. Türen und äußere Stahlblechabdeckungen sollen
eine
Strukturpulverbeschichtung auf Epoxid-Polyester-Basis
im Farbton RAL 7032 erhalten.

Für die Hauptsammelschienen ist ein eigener
Funktionsraum
im hinteren Bereich der Verteilerfelder vorzusehen. Es
müssen
bis zu 3 Hauptsammelschienensysteme einbaubar sein.
Der Kabelanschluß hat in einem separatem Kabelanschluß
zu
erfolgen, wobei alle spannungsführenden Anschlußpunkte
abzudecken, bzw. zu isolieren sind.
Für den Anschluß von Hochstromschienensystemen muß eine
Typprüfung durchgeführt und durch Konformitätserklärung
nachgewiesen werden.

Der Feldausbau hat je nach Schutzart zu erfolgen mit:
- verzinkter Rückwand
- Seitenwänden an den Abschlußfeldern rechts und links
- Boden im Kabeleinführungsraum
- Anreihverbindungssätzen
- Hauptsammelschienensystem mit Transporttrennungen
- Beschriftungsschildern für Geräte und Schaltfelder
- Kabel- und Leitungsanschlußsystemen
- Türen mit Stangenverschluß und Schwenkhebelgriff,
Schließung 3mm Doppelbart.

Konformität und Prüfungsnachweise

Im nachfolgenden wird vorzugsweise auf die
internationalen
Normen des IEC Bezug genommen. Den dort genannten Vorschriften ist in vollem Umfang zu entsprechen.
Die nachstehenden Anforderungen sind einzeln durch Konformitäts- und Prüfungsnachweise zu belegen:
- Fertigung des Verteilers nach dem
Qualitätssicherungssystems ISO 9001
- Nachweis der Typprüfungen IEC 60 439-1 in Form von
Konformitätserklärungen
- Nachweis der Bemessungskurzzeitstromfestigkeit (1s)
für
die Anschlußschnittstelle von Hochstrom-
Schienensystemen
im Energieverteiler
Der Verteiler ist vor Auslieferung einer Stückprüfung
zu unterziehen, die dem Auftraggeber nachzuweisen ist.

Bestückung, Aufbau, Anordnung

Die Gesamtbreite darf 5000mm nicht überschreiten !!
Nach den sicherheitstechnischen Regeln KTA 3503

*Hinweis*
Absatz 4.2 und KTA 3507 Absatz 7.2 sind alle Schraubverbindungen an Hauptsammel- und Verteilschienen
wartungsfrei auszuführen.

Dokumentation

Die Verteileranlage ist nach IEC 617 mit CAD/CAE zu
dokumetieren. Anzufertigen sind Stromlaufpläne,
Klemmenpläne,
maßstabsgerechte Ansichten, Grundrißzeichnungen und
Stücklisten.
Die Ausführungspläne sind komplett vor Beginn von
Fertigung
und Bau zur Einsicht und Genehmigung einzureichen. Der
Schaltanlagenbau darf nur auf Basis von freigegebenen
Schaltplänen begonnen werden.
Die Lieferung der Dokumentation hat in gedruckter Form
im
Format DIN A4 zu erfolgen. Die Schlußrevision ist
zusätzlich
auf Datenträgern in noch abzustimmenden Format zu
liefern.

Lieferumfang

Der Verteiler ist anschlußfertig zusammengebaut, für
Kleinverbraucher bis 16 qmm und Steuerleitungen auf
Reihenklemmen
verdrahtet und geprüft, in zweckmäßigen
Transporteinheiten
auf Paletten zu liefern.
Systembedingtes Verbindungs- und Anschlußmaterial ist
im
Lieferumfang enthalten.

Fabrikatsvorgabe:
Fabrikat/Typ:  Moeller/MODAN 6000

**01.01.0010 Einspeise-, Abgangsfeld B 600xT 800mm**
Verteilerfeld für Einspeisungen, Energieabgänge oder
Kupplungen in Festeinbautechnik
Breite x Tiefe: 600x800mm

Fabrikat:  Moeller
oder gleichwertig
angeb. Fabrikat/Typ:  ..................../..........
..........

Liefern und montieren.
Menge: 4,000 Stck

**01.01.0020 Schalter-Sicherungs-Feld B 1000 x T 800mm**
Verteilerfeld für Schalter-Sicherungseinheiten
Breite x Tiefe:  1000 x 800 mm

Fabrikat:  Moeller
oder gleichwertig
angeb. Fabrikat/Typ:  ..................../..........
..........

Liefern und montieren.
Menge: 1,000 Stck

**01.01.0030 Verteilschienen 1600 A**
5-Leiter Verteilschienensystem für Schalter-Sicherungs-
einheiten, mit Einbausatz für Verteilfelder und
Verbindung zum Hauptsammelschienensystem.
PE und N-Schiene seitlich im Kabelanschlußraum.

Bemessungskurzzeitstromfestigkeit Icw 1 s:  65 kA
Bemessungsbetriebsstrom Ie:  1600
A

Fabrikat:  Moeller
oder gleichwertig
angeb. Fabrikat/Typ:  ..................../..........
..........

Liefern und montieren.
Menge: 1,000 Stck

**01.01.0040 Kompensationsfeld bis 400 kvar B800 x T800mm**
Verteilerfeld für verdrosselte
Blindleistungskompensation
bis 400 kvar in Festeinbautechnik müssen ausgerüstet
sein mit:
- Trennwand zwischen Einbauraum benachbarter Verteilerfelder
- 1 Tür mit Fremdlüfter vor dem Geräteraum
- Bodenblech geschlossen
Breite x Tiefe: 800 x 800 mm

Fabrikat:  Moeller
oder gleichwertig
angeb. Fabrikat/Typ:  ..................../..........
..........

Liefern und montieren.
Menge: 2,000 Stck

*Hinweis*
Der Ausbau 800 mm breiter Felder zur automatisch
geregelten Kompensationsanlage in Ausführung nach
IEC 60 439-1 muß ausgerüstet sein mit:
- Anschluß an das Hauptsammelschienensystem
- 12-stufigem busfähigem Blindleistungsregler,

*Hinweis*
selbsteinlesend mit Leistungsfaktormesser,
2 Tarifbereichen und stufenlos einstellbarem
Leistungsfaktor
- selbstheilende, verlustarme, PCB-freie Leistungskondensatoren mit Entladewiderständen.
- NH-Sicherungsunterteile mit montierten Sicherungseinsätzen.
- Schütze für Drehstromkondensatoren
- Drosseln mit thermischen Wicklungsschutz
- Lüfter in der Tür eingebaut

Technische Daten Ausbau Kompensationsanlagen

Bemessungsbetriebsspannung:  400 V AC
Kondensatorverlustleistung:  0,2 W/kvar
Filterkreisdrosseln:  189 Hz
Verdrosselungsfaktor:  13,5 %

**01.01.0050 Kompensationsanlage 400 kvar**
Ausbau eines Feldes zur verdrosselten Kompensationsanlage.
Bemessungsleistung:  400kvar
Stufenzahl und Leistung: 2x50+3x100kvar

Blindleistungs-Regelanlage mit verdrosselten
Kondensatoren
  Verdrosselung:  p = 14 %
Reihenresonanzfrequenz:  Re = 134 Hz
zur Verbesserung des cos phi in Netzen
mit Gleichstromantrieben und Umrichtern
- Stromrichterlast > 20 % der Gesamtlast
- Rundsteuer-Tonfrequenz > 183 Hz
- mikroprozessorgesteuert, programmierbar
- 6 oder 12 Schaltstufen
- Schaltprogramm 1:1:1:1 oder 1:1:2:2......
- cos phi-Anzeige
- Vierquadrantenbetrieb (Bezug + Abgabe)

  mit NH-Sicherungslasttrennern Gr. 00/160 A
  mit Kondensatorenschützen
  mit Drehstrom-Eisenkerndrosseln
        - einschl. Temperaturschalter
  mit Doppellüftern einschl. Thermostat und
Sicherheitsthermostat für Übertemperatur-Meldung

Die Anlage ist ausgelegt für Innenraumaufstellung.
  Die Raumtemperatur darf maximal 35 Grad C
betragen.

  T y p e  :  400 - 16 x 25 FK 14
  Nennleistung  :  2x50+3x100kvar = 400 kvar
  Betriebsspannung:  400 V, 50 Hz
  Steuerspannung  :  230 V, 50 Hz

Fabrikat:  Moeller
oder gleichwertig
angeb. Fabrikat/Typ:  ..................../..........
..........

Liefern und montieren
Menge: 2,000 Stck

**01.01.0060 Seitenwand für 800mm Feld**
Seitenwand aus Stahlblech für vorbeschriebene
Verteilerfelder  Tiefe:  800mm

Fabrikat:  Moeller
oder gleichwertig
angeb. Fabrikat/Typ:  ..................../..........
..........

Liefern und montieren.
Menge: 2,000 Stck

**01.01.0100 Hauptsammelschiene 2500 A, 5-Leiter**
Hauptsammelschienensystem, 5-Leiter, eine Feldbreite
von 600 mm
Bemessungsbetriebsstrom Ie:  2500A

Fabrikat:  Moeller
oder gleichwertig
angeb. Fabrikat/Typ:  ..................../..........
..........

Liefern und montieren.
Menge: 4,000 Stck
*Unterbeschreibung 01 Hauptsammelschienensystem*
Hauptsammelschienensystem, 4-Leiter (L1,L2,L3,PEN)
oder 5-Leiter (L1,L2,L3,N,PE) als C.Profil, alle
Schienen
im Endfelderweiterungsfähig, inklusive
Transporttrennungen
von Feld zu Feld.

Technische Daten Hauptsammelschinensystem
Bemessungsbetriebsstrom Ie:  2500A/Al
Bemessungsstoßstrom Ipk:  204 KA
Bemessungskurzzeitstromfestigkeit:  100 KA

**01.01.0110 Hauptsammelschiene 2500 A, 5-Leiter**
Hauptsammelschienensystem, 5-Leiter, eine Feldbreite
von 800 mm
Bemessungsbetriebsstrom Ie:  2500A

Fabrikat:  Moeller
oder gleichwertig
angeb. Fabrikat/Typ:  ..................../..........
..........

Liefern und montieren.
Menge: 2,000 Stck

**01.01.0120 Hauptsammelschiene 2500 A, 5-Leiter**
Hauptsammelschienensystem, 5-Leiter, eine Feldbreite
von 1000 mm
Bemessungsbetriebsstrom Ie:  2500A

Fabrikat:  Moeller
oder gleichwertig
angeb. Fabrikat/Typ:  ..................../..........
..........

Liefern und montieren.
Menge: 1,000 Stck

**01.01.0130 Selektiv-Leistungsschalter 2500A**
Selektiv-Leistungsschalter, 3-polig, 75kA mit Handantrieb. Bemessungsdauerstrom Iu: 2500A.

Fabrikat:  Moeller
oder gleichwertig
angeb. Fabrikat/Typ:  ..................../..........
..........

Liefern und montieren.
Menge: 4,000 Stck
*Unterbeschreibung 01 Leistungschalter*
Selektiv-Leistungsschalter oder Lasttrennschalter,
3-polig in Kompaktbauweise, fernauslösbar über
Spannungsauslöser mit Normalhilfsschalter, Alarm-
Hilfsschalter, Alarm-Hilfsschalter (Ausgelöstmelder)
und Bereit-Hilfsschalter zur Meldung der Einschaltbereitschaft wenn Leistungsschalter in AUS,
Federkraftspeicher gespannt, AUS-Taste nicht
verriegelt, Handantrieb und senkrechten rückseitigen Anschlußfahnen, sowie dem nachfolgend
beschriebene Zubehör
Selektiv-Leistungsschalter sind außerdem mit einem
elektronischem Auslösesystem ausgerüstet.

**01.01.0140 Motorantrieb**
*** Bedarfsposition ohne GB
Motorantrieb für Schalter von 800 A bis 6300A mit
Hilfskontakt und automatischem Spannen des Federkraftspeichers (1xW), Handschaltung vor Ort möglich.
Bemessungsbetätigungsspannung: Us: 200-240V AC

Fabrikat:  Moeller
oder gleichwertig
angeb. Fabrikat/Typ:  ..................../..........
..........

Liefern und montieren.
Menge: 1,000 Stck

**01.01.0150 Einschaltmagnet**
*** Bedarfsposition ohne GB
Einschaltmagnet für Schalter von 800A bis 6300A
Bemessungsbetätigungsspannung: Us: 220-250V AC

Fabrikat:  Moeller
oder gleichwertig
angeb. Fabrikat/Typ:  ..................../..........
..........

Liefern und montieren.
Menge: 1,000 Stck

**01.01.0160 Arbeitsstromauslöser**
*** Bedarfsposition ohne GB
Arbeitsstromauslöser für Schalter von 800A bis 6300A
Bemessungsbetätigungsspannung: Us: 220-250V AC

Fabrikat:  Moeller
oder gleichwertig
angeb. Fabrikat/Typ:  ..................../..........
..........

Liefern und montieren.
Menge: 1,000 Stck

**01.01.0170 Abschließbarkeit mit Schlüssel**
*** Bedarfsposition ohne GB
Abschließbarkeit der Leistungsschalter von 800A bis
6300A in AUS-Stellung mit Blockierung des Einschaltmagneten und der Einschalttaste, verhindert das Einschalten.

Fabrikat:  Moeller
oder gleichwertig
angeb. Fabrikat/Typ:  ..................../..........
..........

Liefern und montieren.
Menge: 1,000 Stck

**01.01.0180 Ausfahrvorrichtung**
Komplette Ausfahrvorrichtung mit Isolierkappen (IP30)
zum Verschließen der Zu- und Abgangskontakte und
Steckvorrichtung für Hilfsschalter, Spannungsauslöser
und Motorantrieb, ausgerüstet mit Hilfsschaltern:
- Eingefahren-Hilfsschalter:  4W
- Ausgefahren-Hilfsschalter: 2W
- Teststellung-Hilfsschalter: 1W

Ausfahrvorrichtung 2500 A, 3polig

Ausfahrvorrichtung, 3-polig für
Bemessungsdauerstrom Iu: 2000 bis 2500A

Fabrikat:  Moeller
oder gleichwertig
angeb. Fabrikat/Typ:  ..................../..........
..........

Liefern und montieren.
Menge: 4,000 Stck

**01.01.0190 Hochstromschienenanschluß bis 2500A**
Komplettes, typgeprüftes Anschlußsystem für die
Phasen L1, L2,L3 und PE zwischen Hauptsammelschiene und Leistungsschalter und weiter zum An-
schluß für das Hochstromschienensystem, einschließlich der Verbindungen für die PEN- bzw. PE-Schiene.

Technische Daten
Bemessungsbetriebsstrom Ie bis 2500 A
Anschlußquerschnitte: 8 bis 130x8 mm

Hochstromschienenanschluß bis 2500 A
Typgeprüfte Anschlußverschienenung, 5-Leiter
vom unten liegenden Sammelschienensystem zum
Schalter in Ausfahrtechnik und weiter zum Hochstromschienenanschluß nach oben.
Bemessungsbetriebsstrom: Ie: 2500A

Fabrikat:  Moeller
oder gleichwertig
angeb. Fabrikat/Typ:  ..................../..........
..........

Liefern und montieren.
Menge: 4,000 Stck

**01.01.0200 Stromwandler**
Stromwandler für Verschienung, 2500/5A
Wandlerleistung:  15VA

Liefern und montieren.
Menge: 12,000 Stck

**01.01.0210 Netzüberwachungsgerät**
Netzüberwachungsgerät zur Netzanalyse und Überwachung

Hersteller /Typ: Frako/EMA 1101

Liefern und montieren.
Menge: 2,000 Stck

**01.01.0220 Fallklappenrelais**
Temperaturwarnung, Temperaturauslösung,
Hermetikschutz.

Hersteller/Typ:  Maull/MR 10-11

Liefern und montieren.
Menge: 3,000 Stck

**01.01.0230 Spannungspfadabsicherung**
3-poliger Motorschutzschalter als Spannungspfadabsicherung, aufrüstbar mit Hilfsschaltern und Spannungsauslösern.

Bemessungsstoßspannungsfestigkeit:  1000 V
Bemessungsbetriebsspannung:  690 V AC
Bemessungskurzschlußausschaltv.:  eigenfest
Bemessungsdauerstrom:  bis 10A
Überlastauslöser:  0,6 -1 x Iu
unverzögerter Kurzschlußauslöser:  4 x Iu
Bemessungsdauerstrom:  0,4A

Fabrikat:  Moeller
oder gleichwertig
angeb. Fabrikat/Typ:  ..................../..........
..........

Liefern und montieren.
Menge: 4,000 Stck

**01.01.0240 NH-Sicherungslasttrenner**
3-poliger NH-Sicherungslasttrenner mit Klemmen- und
Seitenberührungsschutzabdeckung sowie Schellenklemmenanschluß.
Bemessungsbetriebsstrom Ie:  250A/690V AC

Fabrikat:  Moeller
oder gleichwertig
angeb. Fabrikat/Typ:  ..................../..........
..........

Liefern und montieren.
Menge: 3,000 Stck

**01.01.0250 Überspannungsableiter 4x1-polig**
Überspannungsableiter, 4 x 1 polig, zum Schutz von
Niederspannungsanlagen vor Überspannungen, mit
Ableitern der Anforderungsklasse C und folgenden
Eigenschaften:
- energetische Koordination mit Blitzstromableiter
- hohes Ableitvermögen durch Zinkvaristor
- Defektanzeige durch rote Markierung im Fenster
- Montage auf 35 mm Hutschiene

Ableiter-Bemessungsspannung:  275V/50Hz
Nennableitstoßstrom  (8/20):  15 kA
Ansprechzeit:  < 250 ns
Vorsicherung:  125A
Fernmeldekontakt:  1 W
Schlaltleistung:  250V AC/0,5A

Fabrikat:  DEHN
oder gleichwertig
angeb. Fabrikat/Typ:  ..................../..........
..........

Liefern und montieren.
Menge: 2,000 Stck

**01.01.0260 Schalter-Sicherungseinheiten Größe 00-160A**
3-polige Schalter-Sicherungseinheit in Leistenbauform
mit Lyrakontakten für NH-Sicherungen mit niedriger
Verlustleistung.
Drehhebelantrieb mit eindeutiger Stellungsanzeige,
Doppelschaltunterbrechung vor und nach den NH-
Sicherungen, Steckeinsatztechnik mit 3 Kabeltüllen
und Anschlußbolzen für L1,L2,L3,N und PE zum Kabelanschluß.

Technische Daten Schalter-Sicherungseinheiten

Schutzart:  IP 41
Bemessungsbetriebsspannung Ue:  500/690V AC
Gebrauchkategorie:  AC-23
Breite:  590 mm

Fabrikat:  Moeller
oder gleichwertig
angeb. Fabrikat/Typ:  ..................../..........
..........

Liefern und montieren.
Menge: 9,000 Stck

**01.01.0270 Schalter-Sicherungseinheiten Größe 1-250A**
3-polige Schalter-Sicherungseinheit in Leistenbauform
mit Lyrakontakten für NH-Sicherungen mit niedriger
Verlustleistung.
Drehhebelantrieb mit eindeutiger Stellungsanzeige,
Doppelschaltunterbrechung vor und nach den NH-
Sicherungen, Steckeinsatztechnik mit 3 Kabeltüllen
und Anschlußbolzen für L1,L2,L3,N und PE zum Kabelanschluß.

Technische Daten Schalter-Sicherungseinheiten

Schutzart:  IP 41
Bemessungsbetriebsspannung Ue:  500/690V AC
Gebrauchkategorie:  AC-23
Breite:  590 mm

Fabrikat:  Moeller
oder gleichwertig
angeb. Fabrikat/Typ:  ..................../..........
..........

Liefern und montieren.
Menge: 4,000 Stck

**01.01.0290 Schalter-Sicherungseinheiten Größe 3-630A**
3-polige Schalter-Sicherungseinheit in Leistenbauform
mit Lyrakontakten für NH-Sicherungen mit niedriger
Verlustleistung.
Drehhebelantrieb mit eindeutiger Stellungsanzeige,
Doppelschaltunterbrechung vor und nach den NH-
Sicherungen, Steckeinsatztechnik mit 3 Kabeltüllen
und Anschlußbolzen für L1,L2,L3,N und PE zum Kabelanschluß.

Technische Daten Schalter-Sicherungseinheiten

Schutzart:  IP 41
Bemessungsbetriebsspannung Ue:  500/690V AC
Gebrauchkategorie:  AC-23
Breite:  590 mm

Fabrikat:  Moeller
oder gleichwertig
angeb. Fabrikat/Typ:  ..................../..........
..........

Liefern und montieren.
Menge: 2,000 Stck

**01.01.0300 Verteileranschluß Knie 0,51-1,24/0,5**
Schienenkasten zu vorbeschriebenen Schienenverteiler,
als Verteileranschlußkasten an Möller Energieverteiler
(MODAN 6000) als typengeprüfte Niederspannungs-
Schaltgerätekombination" TSK.
Knie mit einer wählbaren Schenkellänge, vorne oder
hinten.
Einbaulänge:  x = 0,51-1,24 m
  y = 0,5 m
oder  x = 0,5 m
  y = 0,51-1,24 m

Fabrikat/Typ:
Moeller/LDA5413.-VEU-L(V/H)-(X/Y)*
oder gleichwertig
angeb. Fabrikat/Typ:  ..................../..........
..........

Liefern und montieren.
Menge: 2,000 Stck
*Unterbeschreibung 01 Hochstromschienen 2500 A*
Die Schienenverteiler sind als "typgeprüfte
Niederspannungs-
Schaltgeräte-Kombination" TSK nach IEC 439-1 und 2, EN
60439
Teil 1 und 2 als stahlblechgekapselter anschlußfertiger
Verteiler
anzubieten.

Die Verteiler müssen sowohl für den Energietransport,
z.B.
zwischen Trafo und Niederspannungs Hauptverteilung, wie
auch für die Energieverteilung als flächendeckende
Versorgung
geeignet sein.
Das angebotene Fabrikat muß ein Komplettsystem sein,
bestehend
aus Systembausteinen, einschließlich Trafo- und
Verteileranschlußstück, sowie Winkel, Knie, gerade Längen, Z-Stücke, T-
Stücke und
U-Stücke. Alle Formteile sollen in gerader, sowie in
versetzter Ausführung lieferbar sein.

Die Schienenverteiler mit Abgangsöffnungen sind mit
kodierten Ab-
gangskästen zu bestücken. Die Abgangsöffnungen befinden
sich bei
Bedarf (ein-/beidseitig) des Schienenverteilers. Lage
und Anzahl der
Abgangsstellen müssen wählbar sein. Die Abgangskästen
sind
unter Spannung veränderbar und mit einem Kodierwinkel
gegen
fehlerhafte Montage gesichert. Die Lastfreiheit bei der
Demontage
eines Abgangskastens muß durch zwangsweise festgelegte
Bedienvorgänge oder durch zu beachtende Anweisungen
sichergestellt sein.
Bei Bedarf muß es möglich sein, den Schienenverteiler
mit einer
asbestfreien Brandschottung auszurüsten, die der
geforderten
Feuerwiderstandsklasse S120 entspricht. zu
dimensionieren und vor
Ort durch die Montagefirma zu schotten. Hierfür sind
bei der Angebotsabgabe die Zertifizierungen vorzulegen.

Das Gehäuse besteht aus feuerverzinktem und
pulverlackiertem
Stahlblech in der Farbe RAL 7032 kieselgrau.

Die Verbindungsstelle zweier Schienenkästen darf nicht
über das
äußere Niveau des Gehäusestranges herausragen und muß
konturen gleich zum Schienenkasten ausgeführt sein. Die
äußeren Ab-
messungen dürfen 240 x 180 mm nicht übersteigen.

Die Verbindung der einzelnen Systembausteine erfolgt
durch Einhängen eines Hakens in einen Bolzen und Anziehen einer,
dem
Stand der Technik entsprechenden, Einbolzenklemme. Die
Leiterverbindungen zwischen zwei Systemkästen dürfen nicht
mit
Schraubverbindungen hergestellt werden.

Die Leiter müssen aus Aluminium bestehen und über ihre
gesamte
Länge vernickelt und verzinnt, sowie zusätzlich mit
einer halogenfreien und Epoxidharzisolierung versehen sein. Der
Schutzleiter
(PE) ist als separater Leiter mit dem halben
Querschnitt der Phasen
innerhalb des Gehäuses auszuführen. Das Gehäuse als
ausschließlicher Schutzleiter wird nicht zugelassen.

Bei Schienenverteilern für vertikale Montage ist in
jedem Systembaustein ein Dehnungsausgleich und ein Festpunkt zu
integrieren.

Richtungsänderungen mit flexibler Verbindung oder
Kabelverbindungen werden nicht zugelassen.

Die Brandlast darf den in den technischen Daten
angegebenen
Wert nicht überschreiten. Dehnungsausgleiche und
Festpunkte
sind bei horizontaler Montage nach Bedarf zu
projektieren.

Die komplette betriebsfertige Montage ist in den
Einzelpositionen
des aufgeführten Schienensystems enthalten.

Sämtliches Montagematerial, wie Ausleger, Stiele, Seile
usw. einschließlich aller Kleinteile, ist hierin
enthalten.

Für die gewählte Ausführung und Montage ist eine
Hersteller-Erklärung bezüglich Eignung der
Montagehilfsstoffe und Befestigungsmaterialien
zu erbringen.

Nach Fertigstellung des Schienensystems sind die
Isolationswiderstände durch Meßprotokoll zu belegen.

Einzuhaltende Montagebedingungen:

- Montagehöhe: ca. 5m
- Länge der Abhängung:  1m
- Befestigungsmöglichkeiten am Baukörper: Betonbinder /
  Kalksandstein
- Art des Befestigungsmaterials: Hängestiele,
Wandausleger
- Zustand des Montageortes: freie Industriehalle

Technische Daten

Umgebungstemperatur:  -5 / +40 / +35 °C
Schutzart:  IP31
Einbaulage:  horizontal hochkant / vertikal
Isolationsspannung Ui:  1000 V AC, 1200 V DC
Betriebsspannung Ue:  bis 1000 V AC
Bemessungsfrequenz f:  16 2/3 - 60 Hz
Bemessungsbetriebsströme
Ie, horizontal IP 31:  2500 A
Stoßstromfestigkeit Ipk:  275 kA
Kurzzeitstromfestigkeit Icw:  125 kA / 0,1 s
Kurzzeitstromfestigkeit Icw:  110 kA / 1 s
Leitermaterial: Aluminium
Anzahl der aktiven Leiter:  L1, L2, L3, N=1/2L, PE=
1/2L:
Brandlast:  6,73 kWh / m

Fabrikat/Typ:

Moeller / LDA5613.

Das Stromschienensystem ist entsprechend dem
projektbezogenen
Anlagenbetrieb komplett zu liefern, zu montieren und
betriebsfertig
anzuschließen, einschließlich aller erforderlichen
Klein-, Befestigungs-
und Aufhängematerialien sowie allem systembedingten
Verbindungs-
und Anschlußmaterial.

Die Montage erfolgt nach Baufortschritt in mehreren
Teilabschnitten.

In den nachfolgend aufgeführten Einheitspreisen müssen
alle Nebenkosten, wie z.B. Projektierungskosten, Ausmessen von
Systembausteinen sämtliches Montagematerial, wie Ausleger,
Stiele usw. enthalten
sein.
Für die gewählte Ausführung und Montage ist eine
Hersteller-Erklärung
bezüglich Eignung der Montagehilfsstoffe und
Befestigungsmaterialien
zu erbringen Nach Fertigstellung des Schienensystems
sind die Isolationswiderstände durch Meßprotokoll zu belegen

**01.01.0310 Z-Winkel mit Doppelbolzen**
Z-Winkel mit Doppelbolzen

Fabrikat:  Moeller
oder gleichwertig
angeb. Fabrikat/Typ:  ..................../..........
..........

Liefern und montieren.
Menge: 2,000 Stck

**01.01.0320 Schienenkasten als Universal-Anschlußstück**
Schienenkasten als Universalanschluß zu vorbeschriebenen Schienenverteiler mit Flanschplatte für
Verteiler-/
Trafogehäuse.
Wählbare Phasenabstände: 90-150 mm (AS1)

Fabrikat/Typ
Möller /LDA5413.-AS1+LD..+LD-FLP
oder gleichwertig
angeb. Fabrikat/Typ:  ..................../..........
..........

Liefern und montieren.
Menge: 2,000 Stck

**01.01.0330 Trafoanschlußbänder**
Flexibles Kupfergeflecht zur elektrischen Verbindung
der Anschlußfahnen des Trafos und des Trafoanschlußkastens des Schienenverteilers, sowie zur Schwingungsentkopplung.
Flexible Länge: 300 mm
Bemessungstrom entsprechend maximaler Trafoleistung

Fabrikat:  Moeller
oder gleichwertig
angeb. Fabrikat/Typ:  ..................../..........
..........

Liefern und montieren.
Menge: 8,000 Stck

**01.01.0340 Verteileranschluß mit Knie versetzt**
Schienenkasten zu vorbeschriebenen Schienenverteiler
als Verteileranschlußkasten an Möller Energieverteiler
(MODAN 6000 / ID2000) als typgeprüfte Niederspannungs-
Schaltgeräte-Kombination TSK.
Knie versetzt mit einer wählbaren Schenkellänge, vorne
oder hinten, links oder rechts.
Einbaulänge:  x = 0,5m
  y = 0,51-1,24
oder  x = 0,51-1,24
  y = 0,5m

Fabrikat:
Möller/LDA5613.-VEU-LVL-X*
oder gleichwertig
angeb. Fabrikat/Typ:  ..................../..........
..........

Liefern und montieren.
Menge: 2,000 Stck

**01.01.0350 Knie versetzt 0,5/0,5m**
Gewinkelter Schienenkasten zu vorbeschriebenen
Schienenverteiler als Knie versetzt, hinten oder vorne,
links oder rechts.
Einbaulänge:  x = 0,5m
  y = 0,5m

Fabrikat/Typ
Möller/LDA5613.-LLH
oder gleichwertig
angeb. Fabrikat/Typ:  ..................../..........
..........

Liefern und montieren.
Menge: 1,000 Stck

**01.01.0360 Schienenkasten 0,5-0,89m ohne Abgangsstellen**
Gerader Schienenkasten als Wahllänge ohne Abgangsstelle zu zu vorbeschriebenen Schienenverteiler.
Wahllänge:  0,5 - 0,89m

Fabrikat:
Möller/LDA7613.-1W*
oder gleichwertig
angeb. Fabrikat/Typ:  ..................../..........
..........

Liefern und montieren.
Menge: 2,000 Stck

**01.01.0370 T-Kasten 0,5m gerade**
Gewinkelter Schienenkasten zu vorbeschriebenem
Schienenverteiler, als gerader T-Kasten, Abgang
oben oder unten.
Einbaulänge Grundkasten:  1,2m
Einbaulänge Einbaukasten:  0,5m

Fabrikat:
Möller/LDA7613.-T-ADU-T
oder gleichwertig
angeb. Fabrikat/Typ:  ..................../..........
..........

Liefern und montieren.
Menge: 2,000 Stck

**01.01.0380 Schienenkasten 3,2m mit 3 Abgangsstellen**
Gerader Schienenkasten mit 3 Abgangsstellen oben
oder unten zu vorbeschriebenen Schienenverteiler.
Standardlänge:  3,2m

Fabrikat/Typ
Möller/LDA5613.-K-3,2-3AD
oder gleichwertig
angeb. Fabrikat/Typ:  ..................../..........
..........

Liefern und montieren.
Menge: 24,000 Stck

**01.01.0390 Schienenkasten 2,2m-2,4m mit 2 Abgangsstellen**
Gerader Schienenkasten mit einer festen und einer
wählbaren Abgangsstelle oben oder unten  zu vorbeschriebenen Schienenverteiler als Wahllänge
Wahllänge:  2,2-2,4 m

Fabrikat/Typ
Möller/LDA5613.-K-2-2AD*
oder gleichwertig
angeb. Fabrikat/Typ:  ..................../..........
..........

Liefern und montieren.
Menge: 2,000 Stck

**01.01.0400 Endflansch mit Bolzen**
Bauteil zu vorbeschriebenen Schienenverteiler als
Endflansch mit Bolzen.
Einbaulänge:  0,325m

Fabrikat/Typ
Möller/LD-3EF6-B
oder gleichwertig
angeb. Fabrikat/Typ:  ..................../..........
..........

Liefern und montieren.
Menge: 2,000 Stck
